# Bodenbelagsarbeiten
Angebotsaufforderung (GAEB DA XML 3.2, DA83)
Projekt: byndl-MUSTER-EFH
Währung: EUR
Erstellt mit: byndl, byndl Bauplattform (byndl.de), 16.10.2026

## BOD Leistungsverzeichnis Bodenbelagsarbeiten
Datum: 16.10.2026

### 00 Vorbemerkungen

*Hinweis*
MUSTER: Beispiel-Leistungsverzeichnis von byndl.de für ein Beispielprojekt – Kernsanierung eines Einfamilienhauses (Baujahr 1968) mit energetischer Modernisierung, rund 147 m² Bodenfläche, unbewohnt während der Bauzeit. Mengen, Maße, Preise und Annahmen gelten nur für dieses Beispiel und ersetzen weder Planung noch Bestandsaufnahme; Preise sind eine Kostenschätzung als Orientierung, verbindlich ist erst das Angebot eines Betriebs nach dem Ortstermin. Für ein eigenes Vorhaben entsteht das passende Leistungsverzeichnis unter byndl.de aus der Beschreibung des eigenen Projekts.
GRUNDLAGEN: Ausführung nach VOB Teil C, ATV DIN 18299 sowie ATV DIN 18356 (Parkett- und Holzpflasterarbeiten) für das Fertigparkett und ATV DIN 18365 (Bodenbelagarbeiten) für den Designbelag. Ebenheit des Untergrunds nach DIN 18202, Tabelle 3, Zeile 3 (Estriche zur Aufnahme von Bodenbelägen). Prüfung der Belegreife mit der CM-Methode nach DIN 18560 und den TKB-Merkblättern; für die beheizten Flächen gilt zusätzlich die Fachinformation „Schnittstellenkoordination bei beheizten Fußbodenkonstruktionen“. Vertragsgrundlage ist der byndl-Werkvertrag zum Pauschalfestpreis in Anlehnung an die VOB/B.
MATERIAL/SYSTEM: Fertigparkett als Zweischicht-Fertigparkett Eiche nach DIN EN 13489, Gesamtdicke 10 mm, Nutzschicht mindestens 3,5 mm, werkseitig endbehandelt (naturgeölt) und vom Hersteller für die Verlegung auf Warmwasser-Fußbodenheizung freigegeben; der Wärmedurchlasswiderstand von Parkett einschließlich Klebstoff darf 0,15 m²K/W nicht überschreiten (Herstellernachweis). Klebstoff: lösemittelfreier, hartelastischer Parkettklebstoff auf Basis silanmodifizierter Polymere nach DIN EN ISO 17178, EMICODE EC1 PLUS. Designbelag: Vinyl-Designbelag (LVT) zum Verkleben, heterogener PVC-Belag nach DIN EN ISO 10582, Gesamtdicke 2,5 mm, Nutzschicht 0,40 mm, Nutzungsklasse 23/32 nach DIN EN ISO 10874. Grundierungen, Ausgleichsmasse und Klebstoffe sind je Belag als geschlossenes System eines Herstellers einzusetzen; Mischsysteme sind unzulässig. Referenzprodukte gelten stets mit dem Zusatz „oder gleichwertig“; Dekor, Sortierung und Format legt der Auftraggeber anhand vorgelegter Materialproben fest.
UNTERGRUND/BESTAND: Wohnräume EG und DG: neuer Zement-Heizestrich CT-C25-F4, schwimmend auf Dämmung, Estrichdicke 45 mm über dem Heizrohr (Tackersystem), Bewegungsfugen nach Fugenplan des Gewerks Estricharbeiten. Verlegt wird erst nach dem protokollierten Aufheizen bis zur Belegreife und bei einer CM-Feuchte von höchstens 1,8 CM-%. Hobbyraum Keller: unbeheizter, erdberührter Altbetonboden (Baujahr 1968, Keller trocken), von dem das Gewerk Abbruch/Entkernung den asbesthaltigen Floor-Flex-Belag einschließlich Kleber entfernt hat; Grenzwert für den Designbelag höchstens 2,0 CM-%. Die Prüfung des Untergrunds auf Festigkeit, Ebenheit, Sauberkeit und Feuchte vor Beginn der Verlegung ist Prüfpflicht des Auftragnehmers; Bedenken sind schriftlich anzumelden. Die Eignung des angebotenen Grundierungs-, Ausgleichs- und Klebstoffsystems für die vorgefundenen Untergründe ist nach dem Ortstermin mit dem verbindlichen Angebot zuzusichern.
SCHNITTSTELLEN: Aufnehmen und Entsorgen aller Altbeläge, Kleber- und Spachtelreste und Alt-Sockelleisten einschließlich des asbesthaltigen Floor-Flex-Belags im Hobbyraum: Gewerk Abbruch/Entkernung. Dämmung unter Estrich, Randdämmstreifen, Heizestrich, Fugenplan mit den Bewegungsfugenprofilen im Estrich sowie die verbleibenden Estrich-Abschlussprofile an Treppenloch und Austritt: Gewerk Estricharbeiten. Fußbodenheizung, Markierung der rohrfreien Messstellen sowie Funktionsheizen und Aufheizen bis zur Belegreife mit Aufheizprotokoll: Gewerk Heizung. Fliesenbeläge in Diele, Küche, Gäste-WC, Bad und Hauswirtschaftsraum einschließlich der dortigen CM-Messung: Gewerk Fliesenarbeiten; die Übergangsprofile zwischen Fliesen und Parkett sind Bestandteil dieses LV. Treppenstufen Eiche einschließlich Austrittskante am DG-Flur sowie alle Innentüren und Zargen: Gewerk Tischler / Innenausbau; die Zargen werden nach dem Parkett auf den Fertigfußboden montiert, ein Kürzen von Türen entfällt. Wandanstriche: Gewerk Maler- & Lackierarbeiten. Absturzsicherung am Treppenloch DG (seitliche Montage an der Deckenstirn): Gewerk Schlosser- / Metallbau. Jeder Auftragnehmer beseitigt seine eigenen Verschmutzungen; eine gesonderte Baureinigung ist nicht Bestandteil.
MENGEN/AUFMASS: Das vorläufige Angebot erfolgt auf Basis der in diesem LV angegebenen Mengen; eine Mengenprüfung durch den Bieter ist vor der vorläufigen Beauftragung nicht möglich und wird nicht vorausgesetzt. Nach vorläufiger Beauftragung sind Mengen und örtliche Gegebenheiten im Rahmen des Ortstermins bzw. anhand von Plänen und Unterlagen zu verifizieren; mit Abgabe des verbindlichen Angebots gelten die Mengen als vom Bieter geprüft. Als geschätzt gekennzeichnete Mengen (insbesondere Sockelleisten- und Profillängen) sind bis zum verbindlichen Angebot zu prüfen. Vergütet wird ein Pauschalfestpreis auf Grundlage des verbindlichen Angebots; ein Abrechnungsaufmaß findet nicht statt. Eventual- und Bedarfspositionen (NEP) sind nicht im Pauschalfestpreis enthalten und werden nur auf Anordnung des Auftraggebers zum angebotenen Einheitspreis vergütet.
KALKULATION: In die Einheitspreise einzurechnen sind alle Nebenleistungen nach ATV DIN 18299, DIN 18356 und DIN 18365, jeweils Abschnitt 4.1, insbesondere Prüfen des Untergrunds, Akklimatisieren des Materials, Klebstoffe, Zuschnitt und Verschnitt, Anarbeiten an angrenzende Bauteile, Abschneiden überstehender Randdämmstreifen, Schutz der eigenen Leistung durch loses Abdecken bis zur Abnahme, Beseitigen eigener Abfälle und Verpackungen, Übergabe der Pflegeanleitungen sowie Abnahme- und Übergabedokumentation. Ausgenommen ist die gesondert ausgeschriebene Schutzabdeckung des fertigen Parketts für die Folgegewerke (Pos. 01.01.003). Baustrom und Bauwasser stellt der Auftraggeber kostenlos. Alle Preise netto zuzüglich der gesetzlichen Mehrwertsteuer.
BAUSTELLE/LOGISTIK: Zufahrt für LKW bis 7,5 t über die eigene Einfahrt, Lagerfläche auf dem Grundstück (ca. 60 m²); Parkett, Designbelag und Verlegewerkstoffe sind trocken und frostfrei im Gebäude zu lagern. Das Haus ist während der gesamten Bauzeit unbewohnt. Arbeitszeiten werktags 7–18 Uhr, keine Sonderauflagen. Ein Container wird für dieses Gewerk nicht gestellt.
AUSFÜHRUNGSBEDINGUNGEN: Während der Verlegung und mindestens drei Tage danach sind eine Raumtemperatur von mindestens 18 °C und eine relative Luftfeuchte von 35–65 % einzuhalten; die Oberflächentemperatur des Heizestrichs ist in dieser Zeit durch das Gewerk Heizung auf 15–18 °C abzusenken. Der Auftragnehmer prüft und protokolliert das Raumklima vor Verlegebeginn. Im unbeheizten Hobbyraum ist die Mindesttemperatur für Ausgleichsmasse und Klebstoff nach Herstellerangabe sicherzustellen; Bautrocknung und Beheizung sind nicht Bestandteil dieses LV.
SCHADSTOFFE: Im Hobbyraum Keller wurde ein asbesthaltiger Floor-Flex-Belag auf Kleber festgestellt; der Rückbau einschließlich Kleber erfolgt nach TRGS 519 durch das Gewerk Abbruch/Entkernung. Die Arbeiten dieses Gewerks im Hobbyraum beginnen erst nach dokumentierter Freigabe des Raums (Abschluss der Sanierung mit Sichtprüfung bzw. Freigabemessung nach TRGS 519). Werden dennoch Kleber- oder Belagreste angetroffen, sind die Arbeiten sofort einzustellen und der Auftraggeber zu informieren; Schleifen oder Fräsen solcher Reste ist untersagt.
ABLAUF: Reihenfolge der Arbeitsgänge: Belegreife des Heizestrichs nach Aufheizprotokoll, Wandanstriche weitgehend abgeschlossen, CM-Messung, Untergrundvorbereitung, Parkettverlegung, Schutzabdeckung; danach Zargen- und Türmontage durch das Gewerk Tischler / Innenausbau und anschließend Sockelleisten und Profile in einem eigenen Arbeitsgang. Der Hobbyraum kann unabhängig davon nach der Asbestfreigabe ausgeführt werden. Mehrere Anfahrten sind in die Einheitspreise einzurechnen.

### 01 Allgemeine und vorbereitende Leistungen

#### 01.01 Allgemeine und vorbereitende Leistungen

**01.01.001 Baustelleneinrichtung (einrichten, vorhalten, räumen)**
Einrichten, Vorhalten und Räumen der Baustelleneinrichtung für die Bodenbelagsarbeiten in Erdgeschoss, Dachgeschoss und Keller über die gesamte Ausführungsdauer. Enthalten sind An- und Abtransport von Geräten und Werkzeug für alle Arbeitsgänge, die Einrichtung eines trockenen, frostfreien Zwischenlagers für Parkett und Verlegewerkstoffe im Gebäude sowie das Räumen nach Abschluss. Eigene Abfälle und Verpackungen sind laufend zu sammeln und durch den Auftragnehmer zu entsorgen. Baustrom und Bauwasser stellt der Auftraggeber kostenlos.
Hinweis: Eine pauschale BE-Position für Privatbau, kein Container.
Menge: 1,000 psch

**01.01.002 CM-Messung zur Prüfung der Belegreife**
Prüfung der Belegreife des Untergrunds unmittelbar vor der Verlegung mit der CM-Methode (Calciumcarbid-Methode) nach DIN 18560 und TKB-Merkblatt, Probenahme über den gesamten Estrichquerschnitt. In den Räumen mit Fußbodenheizung ausschließlich an den vom Gewerk Heizung markierten, rohrfreien Messstellen; Grenzwert für beheizten Zementestrich höchstens 1,8 CM-%. Im Hobbyraum Messung am Altbeton mit dem Grenzwert von höchstens 2,0 CM-%. Ansatz je Parkettraum eine Messstelle, im Raum Wohnen/Essen zwei und im Hobbyraum eine. Schriftliches Messprotokoll mit Datum, Raum, Messwert, Raum- und Oberflächentemperatur sowie relativer Luftfeuchte an den Auftraggeber; Wiederholungsmessungen bei nicht erreichter Belegreife werden auf Anordnung zum Einheitspreis dieser Position vergütet.
Hinweis: 8 Parketträume, davon Wohnen/Essen 2 Messstellen = 9; Hobbyraum 1; gesamt 10 Stk.
Menge: 10,000 Stk

**01.01.003 Schutzabdeckung des fertigen Parketts für die Folgegewerke**
Abdecken der fertig verlegten Parkettflächen in EG und DG nach Ablauf der Klebstoff-Aushärtezeit mit diffusionsoffener, rutschfester Bodenschutzpappe, Stöße untereinander mit Gewebeband verklebt. Auf der geölten Parkettoberfläche wird kein Klebeband verwendet; die Abdeckung reicht bis an die Wände und deckt die Randfugen ab. Die Abdeckung schützt das Parkett während der anschließenden Zargen- und Türmontage, der Elektro-Endmontage und der Restarbeiten der Maler. Vorhalten bis zur Abnahme einschließlich Kontrolle und Ausbessern beschädigter Abdeckungen, danach Aufnehmen und Entsorgen. Die Leistung geht über den als Nebenleistung geschuldeten Schutz durch loses Abdecken hinaus.
Hinweis: Parkettfläche EG 48,7 + DG 61,5 = 110,2 m².
Menge: 110,200 m²

### 02 Fertigparkett Erdgeschoss und Dachgeschoss

#### 02.01 Fertigparkett Erdgeschoss und Dachgeschoss

**02.01.001 Zement-Heizestrich anschleifen und absaugen, EG und DG**
Anschleifen der Oberfläche des Zement-Heizestrichs CT-C25-F4 in allen Parketträumen des Erdgeschosses (Wohnen/Essen, Arbeitszimmer, Abstellraum unter der Treppe) und des Dachgeschosses (Eltern, Kind 1, Kind 2, Flur, Abstellraum) mit Einscheibenmaschine bzw. Schleifteller, Randbereiche, Ecken sowie die Anschlüsse an Kniestock- und Giebelwände mit Handschleifgerät. Ziel ist das Entfernen von Zementschlämme, Sinterschicht und anhaftenden Verunreinigungen, so dass eine haftfähige Oberfläche für Grundierung und Parkettklebstoff nach den Vorgaben des Klebstoffherstellers entsteht. Anschließend gründliches Absaugen mit Industriesauger. Bewegungsfugen des Estrichs bleiben frei; Schleifstaub ist zu erfassen und zu entsorgen. Flächenverteilung: EG 48,7 m², DG 61,5 m².
Hinweis: EG Wohnen/Essen 34,0 + Arbeiten 12,5 + Abstell 2,2 = 48,7 m²; DG Eltern 19,5 + Kind 1 14,5 + Kind 2 14,0 + Flur 9,0 + Abstell 4,5 = 61,5 m²; gesamt 110,2 m².
Menge: 110,200 m²

**02.01.002 Grundierung auf Zement-Heizestrich, EG und DG**
Lieferung und Auftragen einer lösemittelfreien Grundierung auf den angeschliffenen und abgesaugten Zement-Heizestrich der Parketträume in Erdgeschoss und Dachgeschoss zur Staubbindung und Haftverbesserung, als Systembestandteil des angebotenen Parkettklebstoffs vom selben Hersteller. Einmaliger, gleichmäßiger Auftrag mit der Rolle in der vom Hersteller vorgeschriebenen Verbrauchsmenge, Pfützenbildung vermeiden. Ablüft- und Trocknungszeiten vor dem Kleben nach Herstellerangabe. Der Parkettklebstoff ist in den Verlegepositionen enthalten und hier nicht zu berechnen. Flächenverteilung: EG 48,7 m², DG 61,5 m².
Hinweis: Fläche wie Pos. 02.01.001.
Menge: 110,200 m²

**02.01.003 Lieferung und Verlegung Fertigparkett Eiche, vollflächig verklebt – Wohnen/Essen, Arbeitszimmer, Eltern, Kind 1, Kind 2**
Lieferung und vollflächige Verklebung von Zweischicht-Fertigparkett Eiche nach DIN EN 13489, Gesamtdicke 10 mm, Nutzschicht mindestens 3,5 mm, Format Landhausdiele ca. 1.200 × 140 mm, umlaufend gefast, Sortierung „Natur“ nach Bemusterung, werkseitig endbehandelt (naturgeölt) und für Warmwasser-Fußbodenheizung freigegeben. Verlegung im wilden Verband, Verlegerichtung nach Abstimmung mit dem Auftraggeber (Arbeitszimmer in gleicher Verlegerichtung wie der Wohnbereich), in den Räumen des Dachgeschosses bis an die Kniestockwand einschließlich Anarbeiten. Klebung mit hartelastischem, lösemittelfreiem SMP-Parkettklebstoff (EMICODE EC1 PLUS) im Zahnspachtelauftrag nach Herstellervorgabe; Klebstoff und Verschnitt sind im Einheitspreis enthalten. Randfugen ca. 10 mm zu Wänden und festen Bauteilen, Bewegungsfugen des Estrichs in den Türdurchgängen und die Feldfuge in Wohnen/Essen deckungsgleich in den Belag übernehmen, im Raum Wohnen/Essen Anarbeiten an die Bodenschwelle der Hebe-Schiebe-Tür und an den Wanddurchbruch zur Küche, überstehende Randdämmstreifen nach der Verlegung bündig abschneiden. Eine Oberflächenbehandlung auf der Baustelle (Schleifen, Ölen, Versiegeln) ist nicht Bestandteil. Raumverteilung: EG Wohnen/Essen 34,0 m² und Arbeitszimmer (Nord-West) 12,5 m²; DG Eltern (Süd-West) 19,5 m², Kind 1 (Süd-Ost) 14,5 m² und Kind 2 (Nord-Ost) 14,0 m².
Hinweis: EG Wohnen/Essen 34,0 + Arbeiten 12,5 = 46,5 m²; DG Eltern 19,5 + Kind 1 14,5 + Kind 2 14,0 = 48,0 m²; gesamt 94,5 m² lt. Raumprogramm.
Menge: 94,500 m²

**02.01.004 Lieferung und Verlegung Fertigparkett Eiche, vollflächig verklebt – Abstellraum unter der Treppe**
Lieferung und vollflächige Verklebung von Zweischicht-Fertigparkett Eiche, Material, Format, Oberfläche und Klebstoff wie Pos. 02.01.003, im Abstellraum unter der Treppe EG. Die Position berücksichtigt die beengten Arbeitsverhältnisse unter der Treppenlaufplatte, die kleinteiligen Zuschnitte und den erhöhten Verschnitt der Kleinfläche. Randfugen ca. 10 mm, Bewegungsfuge im Türdurchgang übernehmen, überstehende Randdämmstreifen bündig abschneiden. Eine Oberflächenbehandlung auf der Baustelle entfällt.
Hinweis: Raumfläche Abstellraum EG 2,2 m²; Kleinfläche mit erhöhtem Verschnitt.
Menge: 2,200 m²

**02.01.005 Lieferung und Verlegung Fertigparkett Eiche, vollflächig verklebt – Flur DG**
Lieferung und vollflächige Verklebung von Zweischicht-Fertigparkett Eiche, Material, Format, Oberfläche und Klebstoff wie Pos. 02.01.003, im Flur des Dachgeschosses. Die Position umfasst das flächenbündige Anarbeiten an die Austrittskante der Treppe (Gewerk Tischler / Innenausbau) und an die Treppenlochkante sowie an fünf Türdurchgänge. Randfugen ca. 10 mm, Bewegungsfugen in den Türdurchgängen deckungsgleich übernehmen, überstehende Randdämmstreifen bündig abschneiden. Eine Oberflächenbehandlung auf der Baustelle entfällt.
Hinweis: Raumfläche Flur DG 9,0 m² (Nettobodenfläche ohne Treppenloch); erhöhter Anarbeitungsaufwand.
Menge: 9,000 m²

**02.01.006 Lieferung und Verlegung Fertigparkett Eiche, vollflächig verklebt – Abstellraum DG**
Lieferung und vollflächige Verklebung von Zweischicht-Fertigparkett Eiche, Material, Format, Oberfläche und Klebstoff wie Pos. 02.01.003, im Abstellraum des Dachgeschosses neben dem Bad. Die Position berücksichtigt den erhöhten Verschnitt und die kleinteiligen Zuschnitte der Kleinfläche. Randfugen ca. 10 mm, Bewegungsfuge im Türdurchgang übernehmen, überstehende Randdämmstreifen bündig abschneiden. Eine Oberflächenbehandlung auf der Baustelle entfällt.
Hinweis: Raumfläche Abstellraum DG 4,5 m²; Kleinfläche.
Menge: 4,500 m²

**02.01.007 Lieferung und Montage Sockelleisten Eiche massiv 16 × 60 mm, EG und DG**
Lieferung und Montage von Sockelleisten aus Eiche massiv, 16 × 60 mm, Oberkante leicht gefast, werkseitig geölt passend zum Parkett, in allen Parketträumen des Erdgeschosses und des Dachgeschosses einschließlich der Kniestock- und Giebelwände. Befestigung durch Verkleben mit Montageklebstoff an der fertig beschichteten Wand, keine Bohrungen in Boden oder Estrich; die Leiste deckt die Randfuge ab und wird nicht mit dem Parkett verbunden. Innen- und Außenecken auf Gehrung, Stöße schräg geschnitten, Enden an Zargenbekleidungen und Bauteilen sauber angearbeitet. Montage in einem eigenen Arbeitsgang nach Wandanstrich und Zargenmontage. Längenverteilung: EG ca. 39 m, DG ca. 60 m.
Hinweis: Wandabwicklung abzgl. Öffnungen (geschätzt): EG Wohnen/Essen ca. 19,5 m (ohne HST, Wanddurchbruch, Schiebetüröffnung), Arbeiten ca. 13,8 m, Abstell ca. 5,5 m = ca. 39 m; DG Eltern ca. 17,1 m, Kind 1 ca. 14,3 m, Kind 2 ca. 14,4 m, Abstell ca. 8,4 m, Flur ca. 5,5 m (ohne Treppenlochkante) = ca. 60 m; gesamt ca. 99 m.
Menge: 99,000 m

**02.01.008 Lieferung und Einbau Übergangs- und Trennprofile Edelstahl, EG und DG**
Lieferung und Einbau flächenbündiger Profile aus Edelstahl, gebürstet, im Verlauf der Estrich-Bewegungsfugen nach Fugenplan des Gewerks Estricharbeiten: Übergangsprofile zwischen dem Parkett und den angrenzenden Fliesenbelägen mit Ausgleich geringer Höhendifferenzen bis ca. 3 mm sowie Trennprofile Parkett/Parkett zur Übernahme der Bewegungsfugen. Einbau deckungsgleich über der Estrichfuge bzw. unter dem geschlossenen Türblatt, Befestigung durch Einkleben in die Fuge; ein Verschrauben in den Heizestrich ist wegen der Heizrohre unzulässig. Einbauorte EG: Türdurchgang Arbeitszimmer, Türdurchgang Abstellraum, Wandöffnung Wohnen/Essen–Diele (Ganzglas-Schiebetür), Wanddurchbruch Küche/Wohnen (ca. 3,0 m) als Übergänge zu den Fliesen von Diele und Küche bzw. in den Bewegungsfugen sowie die Feldfuge Wohnen/Essen (ca. 3,5 m) als Trennprofil Parkett/Parkett. Einbauorte DG: Übergang Parkett/Fliese am Türdurchgang Bad sowie Trennprofile Parkett/Parkett in den Türdurchgängen Eltern, Kind 1, Kind 2 und Abstellraum. Zuschnitt auf Länge und Anarbeiten an Zargen bzw. Laibungen sind enthalten.
Hinweis: EG: Arbeiten 0,85 + Abstell 0,72 + Schiebetüröffnung 0,89 + Wanddurchbruch 3,00 + Feldfuge Wohnen/Essen 3,50 (lt. Estrich-LV) = 8,96 ≈ 9,0 m; DG: Bad 0,72 + Eltern/Kind 1/Kind 2 je 0,85 + Abstell 0,72 = 3,99 ≈ 4,0 m; gesamt 13,0 m.
Menge: 13,000 m

**02.01.009 Lieferung und Montage Abschlussprofil Edelstahl an der Hebe-Schiebe-Tür**
Lieferung und Montage eines flachen Abschlussprofils aus Edelstahl, gebürstet, am Anschluss des Parketts an die schwellenarme Bodenschwelle der Hebe-Schiebe-Tür im Raum Wohnen/Essen. Das Profil überdeckt die erforderliche Randfuge zwischen Parkett und Türelement und wird ausschließlich am Parkett- bzw. Estrichrand verklebt, nicht am Rahmen des Türelements befestigt. Länge entsprechend der lichten Durchgangsbreite der Hebe-Schiebe-Tür, Höhenlage stolperfrei auf die Schwelle abgestimmt. Zuschnitt und Anarbeiten an die Laibungen sind enthalten.
Hinweis: Hebe-Schiebe-Tür Rohbaumaß 3,01 m, lichte Breite ca. 3,0 m.
Menge: 3,000 m

**02.01.010 Lieferung und Montage Abschlusswinkel Edelstahl an der Treppenlochkante DG**
Lieferung und Montage eines Abschlusswinkels aus Edelstahl, gebürstet, an der freien Längskante des Treppenlochs im Flur DG als sichtbarer Kantenschutz der Parkettkante. Der Winkel überdeckt oberseitig flach die Parkettkante mit Randfuge und das darunterliegende, vom Gewerk Estricharbeiten gesetzte verbleibende Estrich-Abschlussprofil aus verzinktem Stahlblech, das nur den Estrich abstellt und keine Sichtkante bildet. Befestigung durch Verkleben, ohne die seitlich an der Deckenstirn montierte Absturzsicherung des Gewerks Schlosser- / Metallbau zu behindern. Länge entsprechend der Absturzsicherung, Stöße und Enden entgratet, Anpassen an die Austrittskante ist enthalten.
Hinweis: Länge Absturzsicherung am Treppenloch 3,5 m.
Menge: 3,500 m

### 03 Keller Hobbyraum – Vinyl-Designbelag

#### 03.01 Keller Hobbyraum – Vinyl-Designbelag

**03.01.001 Altbetonboden anschleifen und absaugen, Hobbyraum**
Anschleifen des Altbetonbodens im Hobbyraum nach dokumentierter Freigabe des Raums durch das Gewerk Abbruch/Entkernung (Asbestsanierung nach TRGS 519 abgeschlossen), mit Einscheibenmaschine und Diamant- bzw. Hartmetallschleifscheibe, Randbereiche mit Handgerät. Ziel ist eine saubere, offenporige und tragfähige Oberfläche für Grundierung und Ausgleichsmasse; Schleifen ist nur auf freigegebenem, rückstandsfreiem Untergrund zulässig. Anschließend gründliches Absaugen mit Industriesauger der Staubklasse M. Lose Bestandteile sind zu entfernen und mit zu entsorgen.
Hinweis: Raumfläche Hobbyraum 22,0 m².
Menge: 22,000 m²

**03.01.002 Grundierung auf Altbeton, Hobbyraum**
Lieferung und Auftragen einer lösemittelfreien Dispersionsgrundierung für saugfähige mineralische Untergründe auf den angeschliffenen Altbetonboden, als Systembestandteil der nachfolgenden Ausgleichsmasse vom selben Hersteller. Auftrag mit Rolle bzw. Bürste in der vom Hersteller vorgeschriebenen Menge, bei stark saugendem Untergrund verdünnt nach Herstellerangabe. Trocknungszeit vor dem Spachteln nach Herstellerangabe einhalten. Der Belagsklebstoff ist in Pos. 03.01.004 enthalten.
Hinweis: Fläche wie Pos. 03.01.001.
Menge: 22,000 m²

**03.01.003 Lieferung und Auftragen zementärer Ausgleichsmasse, Hobbyraum**
Lieferung und vollflächiges Auftragen einer selbstverlaufenden, zementären Ausgleichsmasse (pumpfähig, emissionsarm) auf den grundierten Altbetonboden zur Herstellung einer ebenen, glatten Oberfläche für den Vinyl-Designbelag. Mittlere Schichtdicke 4 mm, maximal 5 mm, Ebenheit nach DIN 18202, Tabelle 3, Zeile 4. Verteilen mit Rakel und Entlüften mit Stachelwalze, Anschlüsse an Wände und Türdurchgang sauber ausgebildet. Trocknungszeit bis zur Belegreife nach Herstellerangabe einhalten.
Hinweis: Hobbyraum 22,0 m²; Schichtdicke geschätzt, Mehrstärke über Pos. 04.01.003.
Menge: 22,000 m²

**03.01.004 Lieferung und Verlegung Vinyl-Designbelag, vollflächig verklebt – Hobbyraum**
Lieferung und vollflächige Verklebung eines Vinyl-Designbelags (LVT) in Planken ca. 1.220 × 180 mm, Gesamtdicke 2,5 mm, Nutzschicht 0,40 mm, Nutzungsklasse 23/32 nach DIN EN ISO 10874, Dekor nach Bemusterung, mit lösemittelfreiem Designbelagklebstoff im Nassbett nach Herstellervorgabe. Verlegung im Verband, Anreiben und Anwalzen mit Gliederwalze, Anarbeiten an die vorhandene Stahlzarge der Kellertür und an alle Wandanschlüsse. Der Klebstoff ist im Einheitspreis enthalten. Prüfung der Belegreife vorab nach Pos. 01.01.002.
Hinweis: Hobbyraum 22,0 m².
Menge: 22,000 m²

**03.01.005 Lieferung und Montage Sockelleisten Kunststoff 60 mm, Hobbyraum**
Lieferung und Montage von Sockelleisten aus Hart-PVC, Höhe 60 mm, Farbton passend zum Designbelag, im Hobbyraum. Befestigung durch Verkleben mit Montageklebstoff an der fertig beschichteten Wand, Innen- und Außenecken mit Gehrungsschnitt bzw. Systemformteilen, Enden an der Türzarge sauber angearbeitet. Die Sockelleiste deckt die Schnittkante des Belags am Wandanschluss ab. Montage nach dem Wandanstrich im Keller.
Hinweis: Hobbyraum ca. 4,7 × 4,7 m: Umfang ca. 18,8 m abzgl. Tür ca. 0,9 m = ca. 18 m.
Menge: 18,000 m

**03.01.006 Lieferung und Montage Abschlussprofil Aluminium an der Kellertür**
Lieferung und Montage eines Abschluss- und Anpassungsprofils aus Aluminium, eloxiert, im Türdurchgang des Hobbyraums zum Kellerflur, zur Überbrückung des Höhenunterschieds zwischen neuem Belag mit Ausgleichsmasse und dem unbearbeiteten Bestandsboden des Flurs. Befestigung durch Verkleben auf dem Untergrund, stolperfreie Ausbildung mit geneigter Abschlusskante. Lage unter dem geschlossenen Türblatt, Länge zwischen den Zargenschenkeln. Zuschnitt und Anpassen an die Stahlzarge sind enthalten.
Hinweis: Lichte Durchgangsbreite Kellertür ca. 0,85 m, angesetzt 0,9 m.
Menge: 0,900 m

### 04 Sonstiges / Eventualpositionen

#### 04.01 Sonstiges / Eventualpositionen

**04.01.001 NEP: Spachtelung der Parkettflächen bei Überschreitung der Ebenheitstoleranz**
Bedarfsposition, nur auf Anordnung des Auftraggebers: Lieferung und Auftragen einer selbstverlaufenden, für Parkett und Fußbodenheizung geeigneten Spachtelmasse bis 5 mm Schichtdicke auf grundierten Teilflächen des Heizestrichs, sofern das Prüfen des Untergrunds Abweichungen von DIN 18202, Tabelle 3, Zeile 3 ergibt, die eine fachgerechte Verklebung des Parketts verhindern. Die betroffenen Flächen sind vor Ausführung mit dem Auftraggeber festzustellen und zu dokumentieren. Systemverträglichkeit mit Grundierung und Parkettklebstoff (gleicher Hersteller) ist sicherzustellen; Trocknungszeit vor dem Kleben nach Herstellerangabe.
Hinweis: Menge nicht abgrenzbar, Einheitspreis je m².
Bedarfsposition (NEP): Abrechnung nur bei tatsächlicher Beauftragung/Ausführung.
Menge: 1,000 m²

**04.01.002 NEP: Zulage zu Pos. 03.01.002 für Epoxid-Feuchtesperre statt Dispersionsgrundierung**
Bedarfsposition, nur auf Anordnung des Auftraggebers: Mehrpreis zu Pos. 03.01.002 für die Ausführung einer zweilagigen, lösemittelfreien Epoxidharz-Grundierung als Feuchtesperre mit Quarzsandabstreuung der zweiten Lage anstelle der Dispersionsgrundierung. Anzuwenden, wenn die CM-Messung im Hobbyraum den Grenzwert von 2,0 CM-% überschreitet oder aufsteigende Restfeuchte im erdberührten Altbeton festgestellt wird. Die Ausführung erfolgt im System der nachfolgenden Ausgleichsmasse, Aushärtezeiten nach Herstellerangabe.
Hinweis: Fläche Hobbyraum klar abgrenzbar, 22,0 m².
Bedarfsposition (NEP): Abrechnung nur bei tatsächlicher Beauftragung/Ausführung.
Menge: 22,000 m²

**04.01.003 NEP: Zulage zu Pos. 03.01.003 für Mehrschichtdicke der Ausgleichsmasse je weiteren Millimeter**
Bedarfsposition, nur auf Anordnung des Auftraggebers: Mehrpreis zu Pos. 03.01.003 je m² und je weiteren Millimeter Schichtdicke der zementären Ausgleichsmasse über 5 mm hinaus bis zu einer Gesamtschichtdicke von 10 mm. Anzuwenden, wenn der Altbetonboden nach dem Rückbau des Floor-Flex-Belags größere Unebenheiten aufweist. Die erforderliche Mehrstärke ist vor Ausführung mit dem Auftraggeber durch Messung festzustellen. Die angegebene Menge gilt für 1 mm Mehrstärke auf der gesamten Fläche.
Hinweis: Hobbyraum 22,0 m² × 1 mm; je weiteren mm entsprechend.
Bedarfsposition (NEP): Abrechnung nur bei tatsächlicher Beauftragung/Ausführung.
Menge: 22,000 m²
